# Barandilla de fachada, de aluminio

- Propiedad del archivo: CYPE INGENIEROS, S.A.
- Formato: FIEBDC-3/2002
- Divisa: EUR
- Costes indirectos: 3.00 %
- IVA: 21.00 %

## F Fachadas y particiones

### FD Defensas

#### FDD Barandillas y pasamanos

**FDD020** m Barandilla de fachada, de aluminio.
Barandilla de fachada en forma recta, de 100 cm de altura, de aluminio lacado color blanco, "CORTIZO", formada por: bastidor compuesto de barandal superior de perfil rectangular de 51x21 mm y montantes de perfil rectangular de 40x20 mm con una separación de 100 cm entre sí; entrepaño para relleno de los huecos del bastidor compuesto de banda de vidrio laminar, de 3+3 mm, incoloro, clasificación de prestaciones 1B1, según UNE-EN 12600, sustentado superiormente por el propio perfil del pasamanos e inferiormente con un perfil de remate, sujeto a los montantes con piezas específicas para ello y pasamanos de perfil elíptico de 80 mm. Espesor y calidad del proceso de lacado garantizado por el sello QUALICOAT. Incluso pletinas para fijación mediante atornillado en elemento de hormigón con tacos de expansión y tornillos de acero. Elaboración en taller y ajuste final en obra.
Incluye: Marcado de los puntos de fijación del bastidor. Presentación del tramo de barandilla de forma que los puntos de anclaje del bastidor se sitúen en los puntos marcados. Aplomado y nivelación. Resolución de las uniones entre tramos de barandilla. Resolución de las uniones al paramento. Montaje de elementos complementarios.
Criterio de medición de proyecto: Longitud medida a ejes, según documentación gráfica de Proyecto.
Criterio de medición de obra: Se medirá, en la dirección del pasamanos, a ejes, la longitud realmente ejecutada según especificaciones de Proyecto.

| Código | Ud | Descripción | Rendimiento | Precio | Importe |
|---|---|---|---|---|---|
| mt25dbc030a | m | Pilastra rectangular de 40x20 mm, de aluminio lacado color blanco, "CORTIZO", para barandilla de fachada. (material) | 2.100 | 10.59 | 22.24 |
| mt25dbc040a | m | Barandal rectangular de 51x21 mm, de aluminio lacado color blanco, "CORTIZO", para barandilla de fachada. (material) | 1.050 | 4.51 | 4.74 |
| mt25dbc050a | m | Perfil de aluminio lacado color blanco, "CORTIZO", para remate del cristal, para barandilla de fachada, incluso junta del cristal. (material) | 1.050 | 4.58 | 4.81 |
| mt25dbc010aa | m | Pasamanos elíptico de 80 mm, de aluminio lacado color blanco, "CORTIZO", para barandilla de fachada, incluso tornillos de fijación, y junta del cristal. (material) | 1.050 | 10.48 | 11.00 |
| mt21ves010aa | m² | Vidrio laminar de seguridad, compuesto por dos lunas de 3 mm de espesor unidas mediante dos láminas incoloras de butiral de polivinilo, de 0,38 mm de espesor cada una, clasificación de prestaciones 1B1, según UNE-EN 12600. Según UNE-EN ISO 12543-2 y UNE-EN 14449 (material) | 0.900 | 34.30 | 30.87 |
| mt25dbc110c | Ud | Kit de accesorios para la barandilla con bastidor sencillo y entrepaño de vidrio con perfil de remate, sistema Barandilla Classic, "CORTIZO". (material) | 1.000 | 40.90 | 40.90 |
| mt26aaa023a | Ud | Anclaje mecánico con taco de expansión de acero galvanizado, tuerca y arandela. (material) | 2.000 | 1.47 | 2.94 |
| op00ato010 |  | Atornillador. | 1.000 | 0.00 | 0.00 |
| op00tal010 |  | Taladro. | 1.000 | 0.00 | 0.00 |
| op00amo010 |  | Amoladora o radial. | 1.000 | 0.00 | 0.00 |
| mo011 | h | Oficial 1ª montador. (mano de obra) | 0.540 | 22.74 | 12.28 |
| mo080 | h | Ayudante montador. (mano de obra) | 0.340 | 21.02 | 7.15 |
| mo055 | h | Oficial 1ª cristalero. (mano de obra) | 0.180 | 23.55 | 4.24 |
| mo110 | h | Ayudante cristalero. (mano de obra) | 0.180 | 22.35 | 4.02 |
| % | % | Costes directos complementarios | 2 % | 145.19 | 2.90 |
|  |  | Costes directos |  |  | 148.09 |
