# Contraventana de aluminio

- Propiedad del archivo: CYPE INGENIEROS, S.A.
- Formato: FIEBDC-3/2002
- Divisa: EUR
- Costes indirectos: 3.00 %
- IVA: 21.00 %

## L Carpintería, cerrajería, vidrios y protecciones solares

### LS Protecciones solares

#### LSV Contraventanas

**LSV020** Ud Contraventana de aluminio.
Contraventana de aluminio, tipo mallorquina, de una hoja practicable, de lamas fijas, de 500x1500 mm, acabado en anodizado natural, con un espesor mínimo de 15 micras, sistema Tamiz, "CORTIZO". Colocación exterior en ventana. Espesor y calidad del proceso de anodizado garantizado por el sello EWAA-EURAS. Incluso silicona neutra para el sellado de las juntas perimetrales, herrajes de colgar y apertura homologados, tornillería de acero inoxidable, elementos de estanqueidad y accesorios.
Incluye: Colocación y fijación del cerco. Colocación y fijación de los elementos de colgar. Colocación de la hoja.
Criterio de medición de proyecto: Número de unidades previstas, según documentación gráfica de Proyecto.
Criterio de medición de obra: Se medirá el número de unidades realmente ejecutadas según especificaciones de Proyecto.

| Código | Ud | Descripción | Rendimiento | Precio | Importe |
|---|---|---|---|---|---|
| mt25dcc010a | m | Perfil de aluminio anodizado natural, para conformado de marco de ventana en sistemas de contraventanas practicables, sistema Tamiz, "CORTIZO", incluso juntas de estanqueidad de la hoja, con el sello EWAA-EURAS, que garantiza el espesor y la calidad del proceso de anodizado. (material) | 4.000 | 8.36 | 33.44 |
| mt25dcc060a | m | Perfil de aluminio anodizado natural, para conformado de hoja de ventana en sistemas de contraventanas, sistema Tamiz, "CORTIZO", incluso junta de estanqueidad de la hoja, con el sello EWAA-EURAS, que garantiza el espesor y la calidad del proceso de anodizado. (material) | 3.798 | 9.26 | 35.17 |
| mt25dcc070a | m | Perfil de aluminio anodizado natural, para conformado de lama terminal en sistemas de contraventanas, sistema Tamiz, "CORTIZO", con el sello EWAA-EURAS, que garantiza el espesor y la calidad del proceso de anodizado. (material) | 0.654 | 6.91 | 4.52 |
| mt25dcc090a | m | Perfil de aluminio anodizado natural, para conformado de lama fija en sistemas de contraventanas, sistema Tamiz, "CORTIZO", con el sello EWAA-EURAS, que garantiza el espesor y la calidad del proceso de anodizado. (material) | 11.795 | 4.50 | 53.08 |
| mt25pfx200ea | Ud | Kit compuesto por escuadras, tapas de condensación y salida de agua, y herrajes de ventana practicable de apertura hacia el interior de una hoja. (material) | 1.000 | 24.77 | 24.77 |
| mt15sja100 | Ud | Cartucho de masilla de silicona neutra. (material) | 0.140 | 3.13 | 0.44 |
| op00ato010 |  | Atornillador. | 1.000 | 0.00 | 0.00 |
| op00tal010 |  | Taladro. | 1.000 | 0.00 | 0.00 |
| mo018 | h | Oficial 1ª cerrajero. (mano de obra) | 1.000 | 22.42 | 22.42 |
| mo059 | h | Ayudante cerrajero. (mano de obra) | 1.000 | 21.06 | 21.06 |
| % | % | Costes directos complementarios | 2 % | 194.90 | 3.90 |
|  |  | Costes directos |  |  | 198.80 |
