# Barandilla de fachada, de aluminio

- Propiedad del archivo: CYPE Ingenieros S.A.
- Formato: FIEBDC-3/2016
- Programa: Generador de precios de la construcción. CYPE Ingenieros, S.A.
- Fecha: 22/10/2024
- Divisa: EUR
- Costes indirectos: 3 %
- IVA: 21 %

## F Fachadas y particiones

### FD Defensas

#### FDD Barandillas y pasamanos

**FDD020** m Barandilla de fachada, de aluminio.
Barandilla de fachada en forma recta, de 100 cm de altura, de aluminio lacado color blanco, "CORTIZO", formada por: bastidor compuesto de barandal superior de perfil rectangular de 51x21 mm y montantes de perfil rectangular de 40x20 mm con una separación de 100 cm entre sí; entrepaño para relleno de los huecos del bastidor compuesto de banda de vidrio laminar, de 3+3 mm, incoloro, clasificación de prestaciones 1B1, según UNE-EN 12600, sustentado superiormente por el propio perfil del pasamanos e inferiormente con un perfil de remate, sujeto a los montantes con piezas específicas para ello y pasamanos de perfil elíptico de 80 mm. Espesor y calidad del proceso de lacado garantizado por el sello QUALICOAT. Incluso pletinas para fijación mediante atornillado en elemento de hormigón con tacos de expansión y tornillos de acero. Elaboración en taller y ajuste final en obra.
Incluye: Marcado de los puntos de fijación del bastidor. Presentación del tramo de barandilla de forma que los puntos de anclaje del bastidor se sitúen en los puntos marcados. Aplomado y nivelación. Resolución de las uniones entre tramos de barandilla. Resolución de las uniones al paramento. Montaje de elementos complementarios.
Criterio de medición de proyecto: Longitud medida a ejes, según documentación gráfica de Proyecto.
Criterio de medición de obra: Se medirá, en la dirección del pasamanos, a ejes, la longitud realmente ejecutada según especificaciones de Proyecto.

| Código | Ud | Descripción | Rendimiento | Precio | Importe |
|---|---|---|---|---|---|
| mt25dbc030a | m | Pilastra rectangular de 40x20 mm, de aluminio lacado color blanco, "CORTIZO", para barandilla de fachada. (material) | 2.1 | 10.59 | 22.239 |
| mt25dbc040a | m | Barandal rectangular de 51x21 mm, de aluminio lacado color blanco, "CORTIZO", para barandilla de fachada. (material) | 1.05 | 4.51 | 4.736 |
| mt25dbc050a | m | Perfil de aluminio lacado color blanco, "CORTIZO", para remate del cristal, para barandilla de fachada, incluso junta del cristal. (material) | 1.05 | 4.58 | 4.809 |
| mt25dbc010aa | m | Pasamanos elíptico de 80 mm, de aluminio lacado color blanco, "CORTIZO", para barandilla de fachada, incluso tornillos de fijación, y junta del cristal. (material) | 1.05 | 10.48 | 11.004 |
| mt21ves010aa | m² | Vidrio laminar de seguridad, compuesto por dos lunas de 3 mm de espesor unidas mediante dos láminas incoloras de butiral de polivinilo, de 0,38 mm de espesor cada una, clasificación de prestaciones 1B1, según UNE-EN 12600. Según UNE-EN ISO 12543-2 y UNE-EN 14449 (material) | 0.9 | 34.3 | 30.870 |
| mt25dbc110c | Ud | Kit de accesorios para la barandilla con bastidor sencillo y entrepaño de vidrio con perfil de remate, sistema Barandilla Classic, "CORTIZO". (material) | 1 | 40.9 | 40.900 |
| mt26aaa023a | Ud | Anclaje mecánico con taco de expansión de acero galvanizado, tuerca y arandela. (material) | 2 | 1.47 | 2.940 |
| mo011 | h | Oficial 1ª montador. (mano de obra) | 0.54 | 22.74 | 12.280 |
| mo080 | h | Ayudante montador. (mano de obra) | 0.34 | 21.02 | 7.147 |
| mo055 | h | Oficial 1ª cristalero. (mano de obra) | 0.18 | 23.55 | 4.239 |
| mo110 | h | Ayudante cristalero. (mano de obra) | 0.18 | 22.35 | 4.023 |
| % | % | Costes directos complementarios | 2 % | 145.187 | 2.904 |
|  |  | Costes directos |  |  | 148.091 |

Residuos:
- colocación: mt25dbc010aa; factor de residuo 0.024
- colocación: mt21ves010aa; factor de residuo 0.011

## Recursos

**mt25dbc030a** m Pilastra rectangular de 40x20 mm, de aluminio lacado color blanco, "CORTIZO", para barandilla de fachada
Datos técnicos: Coste energético 0.467 MJ; Emisión de CO2 0.023 kg
Residuos:
- embalaje: re170203 Plástico. (componente de residuo); rendimiento 0.004 kg; Código LER 17 02 03; Masa del elemento 1 kg; Volumen 0.001667 m3
- embalaje: re170604 Materiales de aislamiento distintos de los especificados en los códigos 17 06 01 y 17 06 03. (componente de residuo); rendimiento 0.001 kg; Código LER 17 06 04; Masa del elemento 1 kg; Volumen 0.001667 m3

**mt25dbc040a** m Barandal rectangular de 51x21 mm, de aluminio lacado color blanco, "CORTIZO", para barandilla de fachada
Datos técnicos: Coste energético 0.440 MJ; Emisión de CO2 0.022 kg
Residuos:
- embalaje: re170203 Plástico; rendimiento 0.004 kg
- embalaje: re170604 Materiales de aislamiento distintos de los especificados en los códigos 17 06 01 y 17 06 03; rendimiento 0.001 kg

**mt25dbc050a** m Perfil de aluminio lacado color blanco
Datos técnicos: Coste energético 0.440 MJ; Emisión de CO2 0.022 kg
Residuos:
- embalaje: re170203 Plástico; rendimiento 0.004 kg
- embalaje: re170604 Materiales de aislamiento distintos de los especificados en los códigos 17 06 01 y 17 06 03; rendimiento 0.001 kg

**mt25dbc010aa** m Pasamanos elíptico de 80 mm
Datos técnicos: Coste energético 81.879 MJ; Emisión de CO2 5.840 kg; Código LER 17 04 02; Masa del elemento 0.74 kg; Volumen 0.000493 m3
Residuos:
- embalaje: re170203 Plástico; rendimiento 0.008 kg

**mt21ves010aa** m² Vidrio laminar de seguridad
Datos técnicos: Coste energético 225.087 MJ; Emisión de CO2 16.830 kg; Código LER 17 02 02; Masa del elemento 15 kg; Volumen 0.015 m3
Residuos:
- embalaje: re170604 Materiales de aislamiento distintos de los especificados en los códigos 17 06 01 y 17 06 03; rendimiento 0.013 kg

**mt26aaa023a** Ud Anclaje mecánico con taco de expansión de acero galvanizado, tuerca y arandela
Datos técnicos: Coste energético 0.725 MJ; Emisión de CO2 0.071 kg; Código LER 17 04 05; Masa del elemento 0.025 kg; Volumen 0.000012 m3
Residuos:
- embalaje: re150101 Envases de papel y cartón. (componente de residuo); rendimiento 0.002 kg; Código LER 15 01 01; Masa del elemento 1 kg; Volumen 0.001333 m3
- embalaje: re170203 Plástico; rendimiento 0.001 kg
